# Ausbildungszentrum Gesundheit und Pflege Havelland GmbH
Angebotsaufforderung (GAEB DA XML 3.2, DA83)
Projekt: 0102
Währung: EUR
Auftraggeber: Ausbildungszentrum Gesundheit und Pflege, Ketziner Str. 19, 14641 Nauen
Ausführungsort: AGP Ausbildungszentrum Gesundheit und Pf, Dreifelderweg 19, 14641 Nauen
Erstellt mit: BUILDUP, BUILDUP v30.0.0.0, 12.03.2026

## 314 VE 3.14 Malerarbeiten

### 314 VE 3.14 Malerarbeiten

*Hinweis: Allgemeine Vorbemerkungen*
1. Angaben zur Baustelle
Es handelt sich um einen dreigeschossigen Erweiterungsbau an ein dreigeschossiges Bestandsgebäude (Fertigstellung 2019). Der Erweiterungsbau wird auf der Nordseite über einen „Verbinder" an die Giebelwand des Bestandsbaus angeschlossen. Der Anbau wird in Massivbauweise mit Massivdach ausgeführt und ist nicht unterkellert.

In allen Etagen wird über den Verbinder ein Übergang zum Bestandsbau geschaffen. Hierdurch werden die vorhandenen Fluchttreppenräume und der Aufzug an den Neubau angeschlossen. Zusätzlich wird auf der Nordseite des Neubaus ein Treppenraum errichtet.

Die Errichtung des Erweiterungsbaus erfolgt im laufenden Lehrbetrieb! Die unter "5.4 Besondere Verkehrssicherung" genannten Punkte sind zu beachten und umzusetzen.

Abmessungen des Erweiterungsbaus, inkl. Verbinder:
Grundfläche: ca. 42m x 16m
- Erweiterungsbau: ca. 36m x 16m
- Verbinder: 6m x 12m
Höhe: bis ca. 13,2m über Gelände

Gemäß Bodengutachten ist der Baugrund der Bodenklasse 3-4 zuzuordnen. Es handelt sich um bindigen Boden, der schwer wasserdurchlässig ist.

Die Oberkante des Fußbodens der Geschosse des Erweiterungsbaus und des Bestandsbau liegen auf gleicher Höhe, es gibt keinen Niveauunterschied.

Rohbau
Die tragenden Bauteile bestehen überwiegend aus Stahlbeton-Halbfertigteilen. Die Gründung erfolgt über Streifenfundamente und eine Bodenplatte. Die Geschoss- und Dachdecken werden aus Stahlbeton (Filigrandeckenplatten) ausgeführt.
Die nicht-tragenden Innenwände werden als Trockenbauwände (GK) errichtet. In Teilbereichen werden Abhangdecken in Trockenbauweise vorgesehen.

Dach
Das Dach wird als Pultdach als Stahlbetonkonstruktion in Gefälle (ca. 4%) ausgeführt, auf die Abdichtung und Dämmung aufgebracht werden. Weiterhin ist ein Retentionsdach sowie eine PV-Anlage geplant. DasGebäude ist auf der Ostseite ca. 60cm höher als auf der Westseite.
Eine Besonderheit des Gebäudes ist die Zick-Zack-Form der Attika-Oberkant, welche verschiedene Höhen aufweist (Höhe: ca. 50-120cm).
Im Bereich der neuen Eingänge (Verbinder) sind Metall-Vordächer sowie eine Dachterrasse geplant.

Fenster / Außentüren
Die Fenster und Außentüren werden als Kunststoff- bzw. Aluminiumelemente ausgeführt.
Der Verbinder erhält eine Pfosten-Riegel-Fassade mit vorgesetzten Holzlamellen. Der außenliegende Sonnenschutz erfolgt über Raffstore.

Fassade
Die Fassade wird als Wärmedämmverbundsystem (WDVS) ausgeführt.

Innenausbau:
- Fußbodenaufbau:
    - EG: Wärmedämmung, Trittschalldämmung, schwimmender Estrich
    - OGs: Estrich auf Trennlage (ohne Wärme-/Trittschalldämmung)
- Bodenbeläge:
  -Treppenhaus: Fliesen
    - Treppenläufe: Formfliesen
    - Räume: PVC (Eingangsbereich: mit Reinlaufmatten eingelassen)
- Unterdecken:
    - Abgehängte Decken (teilweise mit freiem Randbereich)
    - GK-Akustikdecken mit ungelochten Plattenrändern (teilweise mit ungelochten Rändern  um die Einbauleuchten).
    - tlw. Mineralwollauflage

2. Schnittstelle zu anderen Gewerken
Bei der Ausführung der ausgeschriebenen Leistungen ist mit gleichzeitigen Bauausführungen weiterer Gewerke zu rechnen.

Absprachen über Arbeitsdurchführung zwischen den ausführenden Firmen vor Ort haben rechtzeitig vor Arbeitsbeginn und während der Arbeiten direkt untereinander zu erfolgen. Dies gilt auch und insbesondere bei Abwesenheit der Objektüberwachung (OÜ). Prinzipiell gilt, dass der Auftragnehmer eng mit allen anderen am Bau tätigen Firmen, sofern ihre Arbeiten die des Auftragnehmers betreffen bzw. tangieren, zusammenzuarbeiten hat.

3. Baustelleneinrichtung (BE)
Der Auftragnehmer (AN) hat seine eigene Baustelleneinrichtung (BE) über die gesamte Bauzeit selbst vorzuhalten. Dies ist in die entsprechenden Positionen einzukalkulieren.

Folgende Bestandteile der BE werden durch das Gewerk Erweiterter Rohbau und Gerüstbau bereitgestellt:
- Bauzaun, inkl. Toranlage(n)
- Sanitärcontainer und Besprechungscontainer (OÜ)
- Baustrom-/Bauwasser Anschluss und Verteilung (Unterverteilung durch AN)
  (Die Verbrauchskosten trägt der AG und diese werden nicht auf den AN umgelegt.)
- Baustellenzufahrten, sowie die Baustraße (Breite ca. 3,0-3,50 m)
- Fassaden-/ Arbeitsgerüst
- Material-/ Gerüstaufzug

Alle Transportaufwendungen inkl. Bereitstellung von Kränen und/oder Hebezeuge (inkl. deren Betrieb / Kranführer) sind in den EP zu berücksichtigen. Lagerflächen auf dem Grundstück stehen in begrenzter Größe zur Verfügung und sind nur nach Abstimmung mit der Objektüberwachung nutzbar.

Dem Bieter wird empfohlen, sich vor Abgabe des Angebotes über die Lage, die Beschaffenheit der Baustelle, der Zufahrten und Lagerplätze ausreichend zu informieren bzw. in die Pläne
Einsicht zu nehmen.

4. Entsorgung
Die Abfall- und Schuttentsorgung ist unter Beachtung des Kreislaufwirtschaftsgesetzes (KrWG) eigenschändig, täglich durchzuführen. Die abgesammelten Materialien sind so zu befördern und zu lagern, dass die Möglichkeit zur Abfallverwertung genutzt werden kann.

Der AN hat den Nachweis der geordneten Entsorgung zu führen. Die Nachweise müssen Informationen über Abfallart, Menge (Wiegeschein o.ä.) und Entsorgungsstelle der entsorgten Materialien enthalten. Anfallender Abfall bleibt Eigentum des AN.

5. Angaben zur Ausführung
5.1 Verständigung auf der Baustelle / Bausitzungen
Insbesondere aus Gründen der Sicherheit auf der Baustelle muss während aller Arbeiten des Auftragnehmers (AN) auf der Baustelle jederzeit in der Arbeitszeit mindestens ein deutsch sprechender Vertreter des AN anwesend sein, der bevollmächtigt ist, Anordnungen der Objektüberwachung entgegen zu nehmen und weisungsberechtigt die erforderlichen Maßnahmen ergreifen kann.
Es finden wöchentliche Bausitzung statt, zu denen jede Baufirma nur den weisungs- und unterschriftsberechtigten Fachbauleiter entsenden darf. Die Teilnahme an den Bausitzungen ist vom AN abzusichern (Präsenspflicht!).
Die ständige telefonische Erreichbarkeit des bauleitenden Mitarbeiters ist auf der Baustelle sicher zu stellen. Weisungen der Objektüberwachung oder Behörden ist Folge zu leisten. Der Bauleiter ist schriftlich zu benennen.

5.2 Bautagebuch
Alle Mitarbeiter, auch Nachauftragnehmer, sind täglich namentlich vor Beginn der Arbeiten im Bautagebuch pro Schicht zu erfassen. Durch die beauftragten Firmen sind zu Beginn der Arbeiten Mitarbeiterlisten bei der Objektüberwachung einzureichen und entsprechend Notwendigkeit zu aktualisieren.

Während der Arbeiten ist ein Bautagebuch zu führen und wöchentlich als Original an die Objektüberwachung auszuhändigen. Mindestangaben sind:
- eingesetztes Personal
- Maschinen
- Temperatur
- Niederschlagsmenge
- bearbeitete Teilgebiete
- besondere Vorkommnisse wie Leitungsbeschädigungen
- weitere notwendige Eintragungen siehe Leistungspositionen

5.3 Rechnungslegung / Abrechnung:
Das Aufmass ist mind. 7 Tage vor Rechnungslegung digital bei der Objektüberwachung einzureichen.
Rechnungen sind parallel bei dei den folgenden Projekbeteiligten einzureichen:
- Auftraggeber: 1 Papierexemplar per Post / alternativ elektronische Rechnung (im PDF-Format)
  (Rechnungen@havelland-kliniken.de)
- Projektsteuerung BUSSE & PARTNER: digital (agp@busse-partner.de)
- Objektüberwachung TEC Bauingenieure GmbH: digital (AGP2@tec-bauingenieure.de)

Rechnungsadresse:
Ausbildungszentrum Gesundheit und Pflege Havelland GmbH
Ketziner Str. 19
D-14641 Nauen

Wird eine Skontoregelung vereinbart, gilt mangels abweichender Vereinbarung Folgendes:
1. Die Skontofrist beginnt mit dem Zugang der prüfbaren und vertragsgemäßen Rechnung bei dem Auftraggeber bzw. bei dem beauftragten Planungsbüro, wenn diesem die Bauüberwachung, kaufmännischer Teil, übertragen ist.
2. Skonto kann für jeden innerhalb der Skontofrist eingegangenen Teilbetrag abgezogen werden, der jeweils auf eine (Abschlags-)Rechnung gezahlt wird, und zwar von der jeweiligen Rechnung.
3. Die Skontofrist beträgt 12 Werktage bei Abschlags- oder Teilrechnungen und 20 Kalendertage bei der Schlussrechnung, wenn nichts anderes vereinbart ist.
4. Die Zahlung ist rechtzeitig erfolgt, wenn der Auftraggeber innerhalb der Skontofrist den Überweisungsauftrag an seine Bank absendet und das Konto Deckung aufweist.

5.4 Besondere Verkehrssicherung
Die vorhandenen baulichen Anlagen (Nachbarbebauungen) sind vor Beschädigungen und Verunreinigungen zu schützen. Staubentwicklung und Verschmutzungen außer- und innerhalb des Gebäudes müssen weitgehend vermieden werden.

Gehwege und Straßen (insbesondere die Baustellenein-/ausfahrt) sind sauber zu halten und täglich zu reinigen. Gemäß Bebauungsplan ist der Staubbelästigung durch Benässen der Baustraße, der Lagerflächen und des Bodenaushubs entgegenzuwirken. Die Mehr- aufwendungen sind mit dem Einheitspreis (EP) abgegolten.

Außerhalb der Baustelle liegende Gebäude und Anlagen dürfen nicht mehr als unvermeidbar durch die Baumaßnahmen beeinträchtigt werden. Maßnahmen, die ohne entsprechende Beeinträchtigungen nicht durchführbar sind, müssen vorher rechtzeitig mit allen Betroffenen abgestimmt werden.

5.5 Terminplanung
Der Auftragnehmer muss bei seiner Kalkulation grundsätzlich davon ausgehen, dass ein durchgängiges Arbeiten aufgrund der Abhängigkeiten von anderen Gewerken sowie der Anzahl der Gebäude nicht gewährleistet ist. Mehrmaliges Anreisen und abschnittsweise Leistungserfüllung ist nicht vermeidbar und in die EP einzukalkulieren!

Insbesondere ist nach Auftragserteilung die Bearbeitung vom Haustechnikraum, als Vorab-Leistungsabruf zu berücksichtigen und zu kalkulieren (Wände + Decke spachteln, Anstrich Weiß).
Terminangaben (ca.):
1.  22.KW 2026: Bearbeitung Haustechnikraum
2.  Juni-Juli 2026: Bearbeitung Wände + Decken, inkl. 1. Anstrich
3.  August-Oktober 2026: Fertigstellung Oberflächhen, Wände + Decken

Der AN hat seine Materialbeschaffungen anhand der Terminplanung und der konkreten Baustellenbedingungen zu organisieren. Mengen sind vor Bestellung grundsätzlich am Bau zu prüfen. Kostenintensive Materialien sind nur nach vorheriger Abstimmung mit dem Bauherrn bzw. der OÜ zu bestellen.

Der AN ist zur Koordinierung seiner Leistungen verpflichtet. Kosten für Änderungen oder Mehrkosten, die durch eine mangelhafte Koordination entstehen, gehen zu Lasten des Auftragnehmers!

5.6 Nebenleistungen
Umliegende Gebäudeabschnitte und angrenzenden Bauteile sind bei den Arbeiten vor Verschmutzung und Beschädigungen zu schützen. Vorhandene Verschmutzungen sind vorab  im Rahmen der Vorleistungsprüfung der OÜ schriftlich anzuzeigen!
Der Schutz der ausgeführten Leistungen bis zur Übergabe des Bauvorhabens an den Bauherren obliegt dem Auftragnehmer. Die Wahl der Schutzmittel liegt ihm frei.
Der AN hat Nebenleistungen aus dem Bereich des Arbeitsschutzes berücksichtigt und in die Positionen einkalkuliert.

6. Sonstiges
6.1 Rauch- und Alkoholverbot
Auf dem gesamten Grundstück herrscht striktes Rauch- und Alkoholverbot. Dies gilt insbesondere in den Gebäuden!

6.2 Brandschutz / Unfallschutz
Auf der Baustelle sind alle einschlägigen Brandschutz- und Unfallverhütungsvorschriften zu beachten. Vorbeugende Schutzmaßnahmen und Brandschutzmaßnahmen gehören zu den Pflichten des Auftragnehmers. Schweißen, Brennen, und andere thermische Verfahren sind verboten und Trennarbeiten z.B. durch Sägen zu realisieren. Im begründeten Ausnahmefall sind thermische Verfahren nur nach Erteilung eines Schweißerlaubnisscheines durch die Bauleitung zulässig.

6.3 Beräumung Baustelle
Die Arbeitsplätze sind täglich nach Beendigung der Arbeiten aufzuräumen und anfallende Stoffe (Verpackungsmaterial, Schutt usw.) eigenverantwortlich zu beseitigen. Arbeitsflächen sind täglich besenrein zu verlassen und bei Gefahr abzusperren. Schuttlager in den Geschossen werden nicht geduldet!

6.4 Arbeitszeiten
Das Bauvorhaben befindet sich in bewohnter Ortslage. Die Bearbeitung ist nur werktags in der Zeit von 7 - 20 Uhr möglich.
Überstunden, Nachtarbeit sowie Arbeiten an Sonn- und Feiertagen sind nur nach Genehmigung des Auftraggebers zugelassen. Der Auftragnehmer ist verantwortlich für die Einholung der ggf. erforderlichen öffentlich-rechtlichen Zustimmung. Hat der AN die Arbeitszeiten zu verantworten (z.B. bei Terminverzug), gehen alle damit verbundenen Mehraufwendungen und Genehmigungsgebühren zu seinen Lasten.

*Hinweis: Technische Vorbemerkungen Malerarbeiten*
1. Allgemeine technische Vorbemerkungen
Die Vorleistungsprüfung muss der AN 10 Werktage vor Leistungsbeginn bei der Objekt- überwachung (OÜ) schriftlich vorlegen. Alle Maße sind vor der Ausführung am Bau zu überprüfen.
Den Weisungen des SiGeKos und der Objektüberwachung ist Folge zu leisten.

2. Planunterlagen
Sollten sich Leistungsbeschreibung und Planunterlagen widersprechen, so gilt die Leistungs- beschreibung. Sollten einzelne Leistungen in den Positionen textlich nicht, jedoch in den Planunterlagen textlich und/oder zeichnerisch schon erfasst sein, so gelten als Kalkulations- grundlage die in den Planunterlagen erfassten Leistungen, welche in die EP einzurechnen sind.

Der AG richtet ein cloudbasierte Planplattform durch den Architekten ein. Der AN erhält den Zugang zum Planserver und ist verpflichtet, immer die aktuellen Pläne auf der Baustelle vorzuhalten und danach zu bauen. Papierexemplare sind vom Unternehmer zu fertigen.

Folgende Unterlagen liegen dem Leistungsverzeichnis als Kalkulationsgrundlage bei und werden Vertragsbestandteil:
-  Brandschutzkonzept vom 08.08.2024
-  GEG-Nachweis vom 22.08.2024
-  L01 - Lageplan Objektbezogen (Stand 27.05.2025)
-  L02 BE - Lageplan Baustelleneinrichtung (Stand Indes A, 17.10.2025)
-  A-BE-LP-E01 - Baustelleneinrichtung Baustrom (Stand: Index A 17.07.2025)
-  A-BE-LP-S01 - Baustelleneinrichtung Bauwasser/-abwasser (Stand: 18.10.2024)

Architektenpläne (Grundrisse, Schnitte und Ansichten)
-  G00 Grundrisse Erdgeschoss (Stand Index B /21.10.25)
-  G01 Grundrisse 1. Obergeschoss (Stand Index B /21.10.25)
-  G02 Grundrisse 2. Obergeschoss (Stand Index C /17.12.25)
-  G03 Dachaufsicht (Stand Index A 17.12.25)
-  S 01 Längsschnitt S01(Stand Index B /21.10.25)
-  S 02 Querschnitte S02-04 (Stand Index B /21.10.25)
-  A01 Ansichten Nord, Ost, Süd, West (Stand Index A /21.10.25)

Architektenpläne (Untersichten)
-  U00 Grundrisse Erdgeschoss (Stand Index B /24.11.25)
-  U01 Grundrisse 1. Obergeschoss (Stand Index B /24.11.25)
-  U02 Grundrisse 2. Obergeschoss (Stand Index B /24.11.25)

Architektenpläne (Details)
-  D10 Sammelmappe Malerarbeiten (Stand 17.12.2025)
-  D11 Sammelmappe Sanitär Fliesen (Stand 17.06.2025)
-  D0901 01 Treppengeländer Übersicht (Stand 17.09.2025)
-  Baubeschreibung Farben + Materialien (Stand: 27.01.2026)

3. Gewerkespezifische technische Vorbemerkungen

Lieferumfang:
Zulagen, Positionen, die nicht in den nachstehenden Leistungsbeschreibungen dargestellt, beschrieben worden sind, aber zur Vollständigkeit der Leistung dienen, sind in die Einzelpreise mit einzukalkulieren. Alle Gerätschaften und Hilfsmaterialien, die notwendig sind, um den Leistungumfang des Loses als fix und fertige Leistung zu erbringen, sind zu stellen.

Maßgebende technische Vorschriften:
Zusätzlich zu DIN 18299 und DIN 18363 gelten für die Ausführung der nachfolgenden Leistungen alle für die Ausführung notwendigen DIN-, EN- und ISO-Normen und sonstigen Vorschriften und Bestimmungen, die Verarbeitungs-Richtlnien und Merkblätter der Hersteller für sämtliche verbaute Materialien.

Außerdem sind u. A. folgende Vorgaben zu beachtten:
-  DIN 18350 Putz- und Stuckarbeiten
-  DIN 4102 Brandschutz im Hochbau
-  Merkblatt Nr. 2 der IGG zu den Qualitätsstufen der Verspachtelung

Die Leistungen sind gemäß zur Zeit gültigen, deutschen, gesetzlichen Vorschriften (z.B. Gesetzen und Normen) und allgemein anerkannten Regeln der Technik auszuführen.

Technische Vorgaben:
Alle angebotenen Farben sind umweltverträglich auszuwählen und anzubieten. Vor Ausführung sind Herstellerunterlagen einzureichen. Nachgasende Anstrichsysteme sind nicht zulässig. Es sind nur Farben mit dem "blauen Umweltengel" des Bundesumweltamtes zu verwenden.

Kantenscharfe Farbübergänge, Bauteilschutz, Rezepturlisten nach Fertigstellung sind in die Positionen einzukalkulieren.

Es dürfen nur Markenfabrikate verwendet werden, die für den Untergrund geeignet sind. Es sind nur lösungsmittelfreie und nachweisbar umweltfreundliche Produkte zu verwenden.

Technische Hinweise:
1.  Anstrichuntergründe sind vor dem Streichen auf Eignung zu prüfen. Weist der Untergrund  sichtbare oder anderweitige erkennbare Mängel auf, die der Beschichtung schaden  könnte, muss der Auftragnehmer die Objektüberwachung darauf hinweisen  (Vorleistungsprüfung).
2.  Der Anstrichträger darf keine Rückstände oder Zusätze aufweisen, der die Haftung des  Anstrichs beeinträchtigt.
3.  Der Untergrund muss mind. 10 Tage alt sein und zum Zeitpunkt des Anstrichs trocken  sein.
4.  Die Beschichtung darf nur auf einen festen, sauberen und staubfreien Untergrund  aufgetragen werden, der keine ausblühungsfähigen Salze enthält.
5.  Arbeitstechniken, Materialverbrauch und Mischungsverhältnis sind anhand von  Probeflächen zu ermitteln.
6.  Zwischen dem Auftragen der einzelnen Farbanstriche ist eine Mindesttrockenzeit von 12  Stunden einzuhalten.
7.  Nicht zu behandelnde Flächen sind durch entsprechende Maßnahmen zu schützen.
8.  Das Beschichtungsmaterial ist nach den Richtlinien der Hersteller zu verarbeiten.  Fremdzusätze sind unzulässig.

Sonstige Bemerkungen:
Wirtschafts- und Hauszugangswege sowie Rettungswege und öffentliche Einrichtungen der Ver- und Entsorgungsbetriebe Wasser- und Entwässerungswerke, Gaswerk, EVU, Post, Feuerwehr usw.  wie Hydranten, Absperrschieber, Schachtabdeckungen usw. sind für den ungehinderten Zugang ständig freizuhalten. Die beengten Verhältnisse und das zeitgleiche Arbeiten mehrerer Gewerke sind zu berücksichtigen.

#### 314.10 Vorbereitende Arbeiten

**314.10.10 Vorleistungsprüfung- und dokumentation**
Prüfung der bauseitigen Vorleistungen (Untergründe) auf Eignung für die nachfolgenden Maler- und Beschichtungsarbeiten gemäß VOB/C DIN 18363.

Untergrund:
-  Stahlbetonwände
-  Trockenbauwände
-  Trockenbaudecken

Der Auftragnehmer hat die Untergründe insbesondere auf folgende Kriterien zu prüfen und das Ergebnis schriftlich zu dokumentieren:
-  Ebenheit: Prüfung auf Einhaltung der Toleranzen  nach DIN 18202.
-  Kontrolle der Verspachtelungsqualität (gemäß  vereinbarter Q-Stufe)
-  Prüfung auf hervorstehende Befestigungsmittel und  Fugenausbildungen
Festgestellte Mängel oder Bedenken gegen die vorgesehene Art der Ausführung sind dem Auftraggeber unverzüglich schriftlich mitzuteilen. Die Prüfung dient als Grundlage für die Freigabe der Flächen zur Bearbeitung.

Das Ergebnis der Prüfdokumentation durch den Auftragnehmer ist der Objektüberwachung mind. 2 Wochen vor Ausführungsbeginn vorzulegen.
Menge: 1,000 psch

**314.10.20 Schutzmaßnahmen Böden, Wände, Fensterflächen sonst. Bauteile**
fertige Oberflächen und Bauteile sind grundsätzlich vor den Malerarbeiten zu schützen.

Schutzabdeckung des Bodenbelags aus Malervlies, Stöße überlappen und lagesicher verkleben.

Schutzabdeckung von Wandfliesen mit Folie, verklebt.
Schutzabdeckung Stahlgeländer, Bauteile der Haustechnik (Rohre, Lüftung usw.).

Abkleben der Fenster, innenseitig, mit Schutzfolie selbstklebend und geeignet für Kunststoff und Metallfenster.
Ausführung vollflächig.

Die Verträglichkeit von Klebebändern, Klebefolien mit den Farbbeschichtungen ist vorab vom AN zu prüfen.

Liefern, montieren, vorhalten, demontieren und entsorgen nach Beendigigung der Malerarbeiten inkl.

Der Gesamtaufwand zum Schutz von Flächen und Bauteilen vor den Malerarbeiten ist in diese Position einzukalkulieren.

Schutzmaßnahmen für Zwischenmaßnahmen der Malerarbeiten sind inkl. in dieser Position.

zu schützende Flächen:
-  Bodenfläche:  ca. 3.150m2
-  Fensterflächen:  ca. 335m2
-  Fliesenfläche:  ca. 150m2 Bodenfläche
  ca. 135m2 Wandfläche

Abrechnung erfolgt pauschal.
Menge: 1,000 psch

**314.10.30 Schutzabklebungen Schalter und Steckdosen**
für den Schutz von Schalter- und Steckdosen, im Rahmen der eigenen Leistungsausführung.

Abrechnung erfolgt in Stk, oberhalb der Nebenleistung nach VOB/C DIN 18363, Ziffer 4.1.2
Menge: 90,000 St

**314.10.40 Untergrundvorbereitung Betonwände, für nachfolgenden Wandspachtel und Anstrich**
Entfernen von Verschmutzungen, Staub und haftungsmindernden Rückständen (Öle- und Fettreste) an Stahlbetonoberflächen.
Entfernen von kleineren Graten und Anhaftungen, sowie leichte Schleifarbeiten sind in dieser Position einzukalku- lieren. Inkl. Material- und Schuttentsorgung.
Menge: 1555,000 m2

**314.10.50 Untergrundvorbereitung Betondecken, betonsichtige Oberflächen**
Nachbearbeitung der Deckenfugen bei Unebenheiten.

Fugenspachtel auf einer Breite von ca. 1,50m ausziehen, Fläche vor Ausführung abkleben (hier inkl.)

Oberflächenqualität: Q3

Die Abrechnung erfolgt gemäß Protokollierung des AN (Position Vorleistungsprüfung- und dokumentation), Ausführung nur nach Freigabe durch die Obektüberwachung.

Abrechnung in lfm Betonfuge.

Achtung: Nicht sichtbare Fugenbereiche (oberhalb der GK-Abhangdecken) werden nicht bearbeitet/vergütet)
Menge: 75,000 lfm

**314.10.60 Untergrundvorbereitung Trockenbauwände, für nachfolgenden Anstrich**
Entfernen von Verschmutzungen, Staub und haftungsmindernden Rückständen (Öle- und Fettreste) an Trockenbauoberflächen.
Menge: 2100,000 m2

**314.10.70 wie vor, jedoch Trockenbaudecken**
Menge: 1270,000 m2

**314.10.80 erhöhte Untergrundvorbereitung, Trockenbauwände- und decken**
Entfernen von kleineren Graten und Anhaftungen, sowie leichte Schleifarbeiten an Trockenbauwänden- und decken sind in dieser Position einzukalkulieren. Inkl. Material- und Schuttentsorgung.

Die Abrechnung erfolgt gemäß Protokollierung des AN (Position Vorleistungsprüfung- und dokumentation), Ausführung nur nach Freigabe durch die Obektüberwachung, bei fehlender Bearbeitung durch das Vorgewerk.
Menge: 100,000 m2

**314.10.90 Randdämmstreifen zurückschneiden**
Fachgerechtes zurückzuschneiden und entsorgen der Randdämmstreifen ca. 1cm über Oberkante Estich

Achtung: Es muss mind. 1cm Randdämmstreifen stehen bleiben!
Menge: 1250,000 lfm

**314.10.100 Zulage für Arbeiten H>3,50m (inkl. Gerüst)**
Zulage für alle Arbeiten, im Rahmen der eigenen Leistungserbringung, für die Ausführung der Leistung über einer Höhe von 3,50m.

In diese Position ist der Mehraufwand und z. B. die Gerüststellung (z.B. Rollrüstung) einzukalkulieren.

Inkl. Aufbau, Vorhaltung während der eigenen Leistungsausführung und Abbau.

Stellung u. A. Treppenhauskopf hier inkl.

Einbauort: Treppenhauskopf, 2.OG (schräg liegende Dachfirstseite)
Menge: 1,000 psch

#### 314.20 Spachtel- und Putzarbeiten

**314.20.10 Eckprofile liefern und montieren**
Eckprofile für die Herstellung scharfkantiger Ecken, Anschlussfugen etc. liefern und einspachteln.

Einbauort: u. A. Positivecken Massivbau; Fensterlaibungen, 4-seitig umlaufend; bodengleiche Fenster/Türen 3-seitig umlaufend

Die Aufwendungungen für die Einbausituationen sind im EP einzukalkulieren.
Menge: 590,000 lfm

**314.20.20 wie vor, jedoch an Treppenläufen**
Ausführung erfolgt auf Untersicht der Treppenläufe, zur Herstellung einer sauberen Fuge zwischen Treppenlauf und aufgehender Wand
Menge: 50,000 lfm

**314.20.30 Verschließen von vertikalen und horizontalen Leitungsschlitzen**
im Mauerwerk und Stahlbeton.
Leitungsschlitze / Montageschlitze etc. mit Verfüllmörtel, MG CS II nach DIN EN 998-1 (GP II nach DIN 18550), bzw. mit Gipsspachtel (bei Stahlbetonwänden) schließen.
Inkl. Fläche reinigen und grundieren, zur Haftvermittlung.

Schlitze ca. bis 40mm breit und max. 30mm tief

Position ist vor Ausführung der Flächenspachtelung auszuführen und abtrocknen zu lassen.
Menge: 30,000 lfm

**314.20.40 Gipsspachtel vollflächig auf Stahlbetonwände spachteln, Oberflächenqualität Q3.**
Wände, innen, aus Stahlbeton mit Hydrat-Spachtelmasse spachteln, Auftragsdicke 3-5mm, Spachtelung Qualitätsstufe Q3, vollflächig für nachfolgende Farbbeschichtung, inkl. Grundierung / Haftgrund für Betonoberflächen im System des Herstellers.
Inkl. Anspachtelungsarbeiten an Einbauteile / Leerrohre od. sonstigen Installationen.

Inkl. Schleifen nach der Spachtellung und Herstellung der Ebenflächigket, Schleifstaub ist zu entsorgen, Staubentwicklung ist zu vermeiden (Absaugung)!

Endfertige Oberfläche: Q3

Angebotenes Fabrikat: '....................'
Menge: 1555,000 m2

**314.20.50 wie vor, jedoch Treppen- und Podestuntersichten**
Menge: 35,000 m2

**314.20.60 Zulage zur Vorposition, Spachtelarbeiten Fensterlaibungen**
Ausführung der Spachtelung in den Fensterlaibungen, 4-seitig umlaufend, bei bodengleichen Fenstern/Türen 3-seitig umlaufend.
Laibungstiefe: ca. 24cm

Die Ausführung erfolgt auf bauseitiger Fensterabklebung innen, sowie den Befestigungslaschen der Fensterelemente.

Spachtelstärke ca. 5-8mm
Menge: 540,000 lfm

**314.20.70 Zulage zur Vorposition, für Übergänge Ortbeton zu Fertigteilen**
Zulage für die fachgerechte Anspachtelung des Übergangs zwischen Ortbeton-Stahlbetonbauteilen zu Fertigteil-Stahlbetonbauteilen.
Menge: 50,000 m2

**314.20.80 Zulage zur Vorposition Mehrstärken**
die Abrechnung erfolgt 5mm/m2, ab dem 6mm erforderlicher Mehrstärke.

Die Abrechnung erfolgt gemäß Protokollierung des AN (Position Vorleistungsprüfung- und dokumentation), Ausführung nur nach Freigabe durch die Obektüberwachung.
Menge: 100,000 m2

**314.20.90 Fugen bei Durchdringungen von HLS-Installationen schließen**
schließen von Fugen bei Wand- und Deckendurchdringungen von HLS-Installationen, im Bereich von sichtbaren Rohrdurchführungen.
Fuge schließen wie folgt:
-  umlaufend mit Füllschnur/Kompriband hinterlegen
-  umlaufend sauber und eben spachteln
-  dauerelastisch schließen (Acryl)
-  Überstreichen mit Wandfarbe sowie scharf  beschneiden, Abklebungen inkl. in dieser Position
Durchmesser der Leitungsdurchführung bis 15cm, Abrechnung in Stk / Durchführung.
Menge: 45,000 St

**314.20.100 Zulage zur Vorposition, Fensterbankanschluss**
Zulage zur Herstellung der Anschlüsse an die innenliegenden Holzverkleidungen der Fensterelemente, inkl. Fugenhinterfüllung mittels Acryl und anschließenden Anstricharbeiten.

Die Ausführung erfolgt im Anschluss an die Tischlerarbeiten, nach Fertigstellung der Hauptvertragsleistungen des Malers.

Dies ist in den EP einzukalkulieren.
Menge: 540,000 lfm

#### 314.30 Beschichtungsarbeiten

**314.30.10 Betonversiegelung für betonsichtige Oberflächen (Stahlbetondecken)**
inkl. Untergrundvorbereitung:
Fettige oder ölige Verunreinigungen gründlich entfernen, besonders glatte Oberflächen aufrauen bzw. abschleifen für tragfähigen Untergrund.
Sandenden Untergrund mit Tiefengrund wasserverdünnbar vorgrundieren.

Bestehend aus:
-  vollständiger Grundierung
-  vollflächiger Deckanstrich

Farbton: transparent

Angebotenes Fabrikat: '....................'
Menge: 220,000 m2

**314.30.20 Staubbindender Anstrich**
Lieferung und Ausführung einer diffusionsoffenen, staubbindenden, mechanisch und chemisch belastbaren und deckenden Beschichtung.

Anzahl der Farbaufträge nach Herstellervorschriften.

Inkl. Primer/Grundierung gemäß Herstellervorgaben
Inkl. Sockelausbildung, bestehend aus:
-  Randfugenverschluss zwischen Estrich und Wand, mit  flexibler, ca. 2cm dicker, überstreichbarer Fuge
-  Anstrich des Sockels, H=ca. 10cm

Untergrund: Estrich

Farbton: hellgrau, betonfarben (nach Vorgabe des Architekten aus der Standardfarbpalette des Herstellers)

Ausführungsort: Technikräume EG

Angebotenes Fabrikat: '....................'
Menge: 18,500 m2

**314.30.30 flexible Fuge herstellen, aus überstreichbarem Material**
Acryl o. Ä., Bauteilanschlüsse, Türzargen, Holzrahmenverkleidung der Fensterelemente etc.

Fugenbreite bis ca. 10mm.
Menge: 2400,000 lfm

**314.30.40 Dispersionsfarbe Wandflächen, weiß als Erstbeschichtung**
Erstbeschichtung an Wänden, innen, auf Untergrund der Vorpositionen (gespachtelte Stahlbetonwände und Trockenbauwände), glatt.

Bestehend aus Grund- und Schlussbeschichtung:
Grundbeschichtung aus Dispersionsfarbe, wasserbasiert. Schlussbeschichtung aus Dispersionsfarbe, wasserbasiert, lösemittelfrei
Glanzgrad:  stumpfmatt DIN EN 13300, deckend weiß
Korngröße:  fein
Kontrastverhältnis:  Klasse 1 bei 6m2/L
Nassabriebklasse:  Klasse 3 nach DIN EN 13300
Klassifizierung waschbeständig nach DIN 53778
Farbton:  Weiß, nach Angabe Architekt

Inkl. Grundierung nach Herstellervorschrift.

Die Grundbeschichtung "Erster Anstrich" ist vor den Bodenbelagsarbeiten auszuführen.
Die Schlussbeschichtung "Zweiter Anstrich" ist nach den Bodenbelagsarbeiten auszuführen.
Für die Schlussbeschichtung ist eine Schutzabdeckung (Abdeckfliesrolle) wandseitig einzukalkulieren.

Angebotenes Fabrikat: '....................'
Menge: 3655,000 m2

**314.30.50 Zulage zur Vorposition, Ausführung als farbiger Anstrich**
Farbton: Gelb/Orange
In dieser Pos. inkl.: Anlegen von drei Musterflächen, jeweils ca. 5m2 (in der Mengenangabe enthalten).
Menge: 250,000 m2

**314.30.60 Latexfarbe für Nasszellen**
wie vor, jedoch scheuerbeständig nach DIN 53778
Farbton: Weiß, nach Angabe Architekt

Angebotenes Fabrikat: '....................'
Menge: 720,000 m2

**314.30.70 Dispersionsfarbe Deckenflächen, weiß als Erstbeschichtung**
Erstbeschichtung an Decken, innen, auf Untergrund der Vorpositionen (Trockenbaudecken), glatt.

Bestehend aus Grund- und Schlussbeschichtung:
Grundbeschichtung aus Dispersionsfarbe, wasserbasiert. Schlussbeschichtung aus Dispersionsfarbe, wasserbasiert, lösemittelfrei
Glanzgrad:  stumpfmatt DIN EN 13300, deckend weiß
Korngröße:  fein
Kontrastverhältnis:  Klasse 1 bei 6m2/L
Nassabriebklasse:  Klasse 3 nach DIN EN 13300
Klassifizierung waschbeständig nach DIN 53778
Farbton:  Weiß, nach Angabe Architekt

Inkl. Grundierung nach Herstellervorschrift.

Die Grundbeschichtung "Erster Anstrich" ist vor den Bodenbelagsarbeiten auszuführen.
Die Schlussbeschichtung "Zweiter Anstrich" ist nach den Bodenbelagsarbeiten auszuführen.

Angebotenes Fabrikat: '....................'
Menge: 1270,000 m2

**314.30.80 Zulage zur Vorposition, für die Ausführung auf Lochdecken (Akustikdecken)**
Lochtiefe ist farbfrei auszuführen.
Menge: 890,000 m2

#### 314.40 Lackierarbeiten

**314.40.10 Erstbeschichtung Stahlumfassungszargen, Innentüren**
Erstbeschichtung an Umfassungszarge, innen, Untergrund Stahl (verzinkt) inkl. Grundierung. Alle sichtbaren Flächen sind zu beschichten.

Grundbeschichtung aus Einkomponenten-Haftgrund, wasserbasiert, als Dickschicht, Schlussbeschichtung aus Dispersionslack, wasserbasiert, matt, deckend.

Farbton: Anthrazit-Grau, RAL 7016

Vor der Beschichtung sind die Zargen zu reinigen. Rückstände, die sich auf der Oberfläche befinden sind beizuschleifen und nachzugrundieren. Transportösen sind mit Metallspachtel zu schließen. Dichtgummis sind ggf. zu entfernen und wieder einzubauen.

Der Anstrich der Türzargen erfolgt vor Montage der Türblätter.

Türabmessungen:
- Breite: 0,76-1,01m
- Höhe: bis 2,65m (mit Oberlicht)
- Maulweite: bis ca. 26cm

Abrechnung in Stk / Zarge.

Angebotenes Fabrikat: '....................'
Menge: 41,000 St

**314.40.20 wie vor, jedoch >1,01**
bis 1,55...2,36m,
u. A. mit Seitenteilelementen
Menge: 19,000 St

**314.40.30 Erstbeschichtung Treppengeländer und Flachstahlblenden**
Wachse, Öle, Fette mit Nitroverdünnung restlos entfernen, Flächen schleifen, silikonbehandelte Oberflächen mit Silikonreiniger entfernen, Walzhaust und Zunder entfernen. Alle sichtbaren Flächen sind zu beschichten.

Beschichtungsaufbau Innenbereich aus folgenden Arbeitsgängen:
1.  Reinigung des Untergrunds
2.  Grundierung
3.  Grundbeschichtung auf ganzer Fläche
4.  Schlussbeschichtung, deckend, seidenmatt,
  Farbton: Anthrazit-Grau, RAL 7016
Alle Arbeiten sind nach Herstellerangaben auszuführen!

Geländer bestehend aus:
-  Stahlwange, h: ca. 37cm
-  Flachstahlgeländer mit Ober- und Untergurt
-  Geländerstäbe, Flachstahl, gleichmäßiger Abstand,  ca. 100-120mm
-  Geländerhöhe: ca. 1,10m
Inkl. Beschichtung der Unter- und Oberseiten des Flachstahls (d= ca. 8-10mm)
Randbereiche sowie der Edelstahlhandlauf sind abzukleben und zu schützen, inkl. in dieser Position.

Angebotenes Fabrikat: '....................'
Menge: 25,000 lfm

#### 314.50 Nacharbeiten Bestandsbau

*Hinweis: Nacharbeiten Bestandsbau*
die nachfolgend beschriebenen Leistungspositionen werden im Bestandsgebäude durchgeführt.

Hier werden im EG, 1.OG und 2.OG Fensterelemente demontiert, Wandöffnungen angepasst und Türelemente eingebaut (Leistung AN Rohbau).

Des Weiteren werden Nacharbeiten im Technikraum des 1. BA erforderlich.

Es ist in die EP einzukalkulieren, dass die Leistungsausführung nur in Abstimmung mit der Bestandschule erfolgen kann (Raum- und Zeitfreigabe durch das Sekretariat).

**314.50.10 Schutzabdeckung Wand- und Fensterflächen**
Schutzabdeckung ist an den nicht zu bearbeitenden Oberflächen vollflächig anzubringen. Bei staubintensiven Arbeiten ist raumhoch eine Abtrennung zum Bestandsraum herzustellen (z. B. Folie an Decke abgehangen o. Ä.).

Der Anstrich der Wandflächen erfolgt auf vollständiger Fläche, anschließende Wände und Decken sind abzukleben.
Menge: 55,000 m2

**314.50.20 Untergrundvorbereitung Betonwände, für nachfolgenden Wandspachtel und Anstrich**
Entfernen von Verschmutzungen, Staub und haftungsmindernden Rückständen (Öle- und Fettreste) an Stahlbetonoberflächen.
Entfernen von kleineren Graten und Anhaftungen, sowie leichte Schleifarbeiten sind in dieser Position einzukalku- lieren. Inkl. Material- und Schuttentsorgung.
Menge: 20,000 m2

**314.50.30 Untergrundvorbereitung Bestandswände, für nachfolgende Spachtelarbeiten**
die gespachtelten Wandflächen (Bestand) sind für die weiterführenden Arbeiten auf Haftzug zu prüfen.

Ggf. lose Oberflächenspachtelung muss entfernt, der Untergrund geschliffen und grundiert werden, für einen nicht sichtbaren Übergang zwischen Bestandswand-Oberfläche und Neubau-Oberfläche.
Menge: 15,000 m2

**314.50.40 Eckprofile liefern und montieren**
Eckprofile für die Herstellung scharfkantiger Ecken, Anschlussfugen etc. liefern und einspachteln.
Menge: 28,000 lfm

**314.50.50 Gipsspachtel vollflächig auf Stahlbetonwände spachteln, Oberflächenqualität Q3.**
Wände, innen, aus Stahlbeton mit Hydrat-Spachtelmasse spachteln, Auftragsdicke 3-5mm, Spachtelung Qualitätsstufe Q3, vollflächig für nachfolgende Farbbeschichtung, inkl. Grundierung / Haftgrund für Betonoberflächen im System des Herstellers.
Inkl. Anspachtelungsarbeiten an Einbauteile / Leerrohre od. sonstigen Installationen.

Inkl. Schleifen nach der Spachtellung und Herstellung der Ebenflächigket, Schleifstaub ist zu entsorgen, Staubentwicklung ist zu vermeiden (Absaugung)!

Endfertige Oberfläche: Q3

Angebotenes Fabrikat: '....................'
Menge: 25,000 m2

**314.50.60 flexible Fuge herstellen, aus überstreichbarem Material**
Acryl o. Ä., Bauteilanschlüsse, Türzargen, Holzrahmenverkleidung der Fensterelemente etc.

Fugenbreite bis ca. 10mm.
Menge: 100,000 lfm

**314.50.70 Dispersionsfarbe Wandflächen, weiß als Erstbeschichtung**
Erstbeschichtung an Wänden, innen, auf Untergrund der Vorpositionen (gespachtelte Stahlbetonwände), glatt.

Ausführung erfolgt auf gesamter Wandfläche.

Bestehend aus Grund- und Schlussbeschichtung:
Grundbeschichtung aus Dispersionsfarbe, wasserbasiert. Schlussbeschichtung aus Dispersionsfarbe, wasserbasiert, lösemittelfrei
Glanzgrad:  stumpfmatt DIN EN 13300, deckend weiß
Korngröße:  fein
Kontrastverhältnis:  Klasse 1 bei 6m2/L
Nassabriebklasse:  Klasse 3 nach DIN EN 13300
Klassifizierung waschbeständig nach DIN 53778
Farbton:  Weiß, nach Angabe Architekt

Inkl. Grundierung nach Herstellervorschrift.

Die Grundbeschichtung "Erster Anstrich" ist vor den Bodenbelagsarbeiten auszuführen.
Die Schlussbeschichtung "Zweiter Anstrich" ist nach den Bodenbelagsarbeiten auszuführen.

Angebotenes Fabrikat: '....................'
Menge: 120,000 m2

#### 314.60 Stundenlohnleistungen und Dokumentation

**314.60.10 Reparaturaufwendungen nach Anstrichfertigstellung**
Reparaturen/Ausbesserungen des Anstrichs, nach Fertigstellung der Anstrichleistung.

In diese Position sind z. B. folgende Leistungen einzukalkulieren:
-  Schutz von angrenzenden Bauteilen, inkl. Boden etc.
-  Stundenlohn
-  Material (Spachtel-/Schleif- und Anstricharbeiten)

Die Ausführung erfolgt in Abstimmung mit der Objektüberwachung nach Fertigstellung der Bauleistungen, nach Ausführung der Feinreinigung.
Menge: 30,000 h

**314.60.20 Stundenlohnarbeiten Facharbeiter**
Stundenlohnarbeiten für Vorarbeiter, Facharbeiter und Gleichgestellte für evtl. erforderliche Arbeiten, die nicht im Leistungsverzeichnis erfasst sind und nur auf ausdrückliche Anweisung und gegen Nachweis zur Ausführung kommen.

Leistung nach besonderer Anordnung durch die Objektüberwachung, Anmeldung und Nachweis gemäß VOB/B.
Menge: 10,000 h

**314.60.30 Stundenlohnarbeiten Bauhelfer**
Stundenlohnarbeiten für Arbeitnehmer ohne Facharbeiterqualifikation für evtl. erforderliche Arbeiten, die nicht im Leistungsverzeichnis erfasst sind und nur auf ausdrückliche Anweisung und gegen Nachweis zur Ausführung kommen.

Leistung nach besonderer Anordnung durch die Objektüberwachung, Anmeldung und Nachweis gemäß VOB/B.
Menge: 10,000 h

**314.60.40 Firmendokumentation**
Die Bauakte/ Revisionsunterlagen/ Firmen-Dokumentation ist vom AN zu erstellen, zu führen und dem AG zu übergeben. Der AN hat die Dokumente (Pläne, Protokolle, Unterlagen, Lieferscheine, Produktdatenblätter, Zulassungen, endrevidierte Bestandspläne und Bestandsunterlagen etc.) baubegleitend zu erstellen bzw. beizubringen und so fortzuschreiben, dass jeweils eine Übereinstimmung zwischen den Dokumenten und den erstellten baulichen Anlagen besteht.

Die vollständige und endrevidierte Bauakte ist 1-fach in digitaler Form (USB-Stick) und 1-fach in Papierform (gelber Ordner) nach Abschluss der Bauarbeiten und spätestens 2 Wochen vor VOB-Abnahme dem AG zu übergeben.
Die Bauakte ist strukturiert und mit Trennblättern anzulegen und mit einem Inhaltsverzeichnis zu versehen.

Folgende Unterlagen gehören z. B. zur Revisionsdokumentation:
-  Fachunternehmererklärungen und
  Fachbauleitererklärungen
-  Gewährleistungsbescheinigung
-  Produkt- und Sicherheitsdatenblätter
-  Zulassungen, Zertifikate, Nachweise, Prüfzeugnisse  usw.
-  Allg. bauaufsichtliche Prüfzeugnisse / Zulassungen
-  Übereinstimmungs- / Konformitätserklärungen
-  Werk-/Montageplanung, Berechnungen, etc.
-  Lieferscheine
-  Entsorgungsnachweise
-  Wartungs-/Pflegehinweise

Die Brandschutzrelavante Unterlagen sind spätestens 2 Wochen vor Einbau der OÜ zu übergeben.
Menge: 1,000 psch
